# Winterdienst
Angebotsaufforderung (GAEB 90, DA83)
Währung: EUR
Auftraggeber: Land Brandenburg

## Winterdienst
Datum: 05.03.26

*Hinweis*
A) Reinigungsobjekt

Das Objekt befindet sich in der Dorfstr.1 in 14513
Teltow

Für die Liegenschaften des Landes Brandenburg,
verwaltet durch den BLB, wird die öffentlich-rechtliche
Verpflichtung, gemäß der gültigen Satzung der Stadt
Teltow über die Straßenreinigung mit der Ausführung von
Leistungen im Rahmen des Winterdienstes (Winterdienst
nachfolgend WD genannt) an den Auftragnehmer
übertragen. Die Satzung ist Bestandteil dieser
Leistungsbeschreibung und liegt als Anlage 5 bei.

Winterdienstobjekt ist die nachfolgend benannte
Liegenschaft, Flächen (i.d.R. Parkplätze, Treppen,
Eingänge, Fahrbahnen, Gehwege).

Die genaue Lage der öffentlichen und nichtöffentlichen
Winterdienstflächen im Lageplan (Anlage 2) farblich
markiert; vorhandene Eingänge sind mit einem
versehen.

*Hinweis*
B) Ansprechpartner / Objektmanager
Mit der Auftragserteilung wird der für die
Vertragsausführung zuständige Objektmanager
des Auftraggebers benannt.

*Hinweis*
C) Standortbesichtigung
Der Bieter sollte für die Abgabe des Angebotes sich
einen persönlichen Eindruck von den vor Ort vorhandenen
Gegebenheiten verschaffen. Dazu sollte eine
Besichtigung der Liegenschaften erfolgen. (Anlage 1)

Ein Besichtigungstermin ist unter folgender
Telefonnummer abzustimmen:
Frau Oelker  Tel.: 0331 / 581 81 -163

*Hinweis*
D) Kalkulationshinweis
Die Gesamtquadratmeter im Winterdienstobjekt ergibt
sich aus der Zusammenstellung der Winterdienstflächen
(Anlage 4), in der die WD-Flächen getrennt nach Art:
Gehwege (G), Fahrbahnen (Fb), Parkplatzflächen (P)
aufgeführt sind.

Die einzelnen Tätigkeiten für den Winterdienst sind
eindeutig in dieser Leistungsbeschreibung i.V.m. Anlage
4 beschrieben, welche gleichermaßen Vertragsgrundlage
sind.

Folgende Angaben werden für die Kalkulation benötigt:
- Kalkulatorischer Stundenverrechnungssatz,
- Preis je einen Winterdienst-Einsatz
- Preis je 1 m² und Einsatz als Einheitspreis (EP).

In den Preisen je Einsatz sind enthalten: sämtliche
Lohn-und Lohnfolgekosten inkl. Sonn-, Feiertags- und
Nachtzuschläge, Versicherungsprämien,
Haftungsübernahme, Wartungskosten für Maschienen ect.,
das Streumaterial und Kontrollfahrten.

Für die Wertung der Angebote werden die
Winterdiensteinsätze mit 1 x wöchentlich angenommen.
Für die Wintersaison 01.11.-31.03. ergibt sich so eine
Einsatzmenge von 21.
Aus diesem Grund wurden die Winterdienstflächen (m²) je
Einsatz mit 21 multipliziert.

Die Abrechnung erfolgt monatlich und nach tatsächlichem
Winterdiensteinsatz.

Die Beräumung und Entsorgung des Streumaterials wird
zum Ende der Wintersaison als gesonderter Einsatz
abgerechnet.

Für die Bereitstellung der für die Leistungserbringung
erforderlichen Maschinen, Geräten, Verbrauchsmaterial
und Personal sind Vorhaltekosten je Monat in der
Wintersaison zu kalkulieren. Die Abrechnung dieser
Pauschalsumme erfolgt monatlich.
Etwaige Kontrollfahrten werden nicht gesondert
vergütet, sondern sind ebenfalls Bestandteil der
Vorhaltekosten.

Für die Aufstellung von Mietstreusandkisten werden für
die Wintersaison 01.11.-31.03. insgesamt 5 Monatsmieten
zugrundegelegt. Diese werden mit der jeweiligen
Stückzahl der Streusandkisten multipliziert. Als
Einheitspreis ist der monatliche Mietpreis je eine
Streusandkiste im LV anzugeben.
Der Einheitspreis für die Erstbefüllung mit
Sand-/Splittgemisch  ist gesondert anzugeben.

*Hinweis*
E)  Arbeitsverfahren der Winterdienste

Die Ausführung der Leistung hat unter
Anlehnung/Berücksichtigung der Leistungsbeschreibung im
Vergabehandbuch der RAL Gütegemeinschaft
Gebäudereinigung e. V. "Winderdienst" zu erfolgen. Das
Regelwerk ist unter dem Link:
Die Vergabehandbücher der RAL GGGR  Mehr Erfolg bei
Ausschreibungen
<https://www.gggr.de/dienstleistungen/wissen/vergabehan
dbuecher/index.php>  einzusehen.

*Hinweis*
F) Winterdienstzeiten

Die Wintersaison beginnt am 01.11. und endet am 31.03.
des folgenden Jahres.

In dieser Zeit erfolgt der Winterdiensteinsatz des
Auftragnehmers ohne besondere Aufforderung seitens des
Auftraggebers, mit eigener Technik und Personal des
Auftragnehmers.

Der dem Auftragnehmer übertragene Winterdienst ist
entsprechend der Satzung der Stadt Teltow (Anlage 5)
werktags ab 6:00 Uhr, an Sonn- und Feiertagen bis 9:00
Uhr abzuschließen. Der Winterdienst ist bei Bedarf
täglich bis 20:00 Uhr zu wiederholen. Hiervon
abweichend sind die Zeiten unter 01.01.  "Örtlichen
Besonderheiten" zu beachten, die den Positionen je
Objekt vorangestellt sind.

*Hinweis*
G) Leistungsstandards

Nachfolgend sind Qualitätsanforderungen für das
Verhalten der Auftragnehmer auf den Liegenschaften
aufgeführt:
Die Winterdienstarbeiten erfolgen im Einverständnis mit
dem Nutzer der Winterdienstflächen.
Die Durchführung der Maßnahmen erfolgt nach den
geltenden fachlichen Grundsätzen.
Auf den Winterdienstflächen befindliche Bauwerke werden
durch die Winterdienstarbeiten weder beschädigt noch
zerstört.

*Hinweis*
H) Anlagen zum LV
1  Nachweis der Objektbesichtigung
2  Lagepläne
3  Kalkulation Stundenverrechnungssatz
4  Flächenbeschreibung WD
5  Auszug aus der Satzung der Stadt Teltow über die
Straßenreinigung
  betreffend Winterdienst / Reinigungsklassen
6  Winterdienst-Nachweis

### Bereich 01 Winterdienst

#### Abschnitt 01.01 Ruhlsdorf

*Hinweis*
Örtliche Besonderheiten:

Der Winterdienst der Fahrbahn dieser Straße betreibt
die Stadt. Diese Straße ist somit nicht Bestandteil
dieses LV.

Der Winterdienst ist auch auf den Fahr- und
Gehwegflächen sowie auf den Parkplatzflächen und den
div. Eingängen auf der Liegenschaft durchzuführen.
Montags bis Freitags die Flächen bis um 5:45 Uhr zu
beräumen, um die ungehinderte Zuwegung zu gewährleisten
und bis 18:00 Uhr zu wiederholen.

**01.01.0010 Innenbereich**
WD-Flächen
Gehwege  (orange)
Fahrbahnen  (grün
Parkplätze  (blau)  gemäß Anlage 4

Gesamtfläche je Einsatz  3485,00 m²
Preis je Einsatz  '

....................................................'

  21-fache Fläche:
Menge: 73185,000 m²

**01.01.0020 Endreinigung Winterdienstfläche**
Nach dem Ende der Wintersaison hat die Endreinigung
durch den Auftragnehmer unaufgefordert bis 31.03. eines
jeden Jahres zu erfolgen.
Der Auftragnehmer hat die Reinigung der
Winterdienstflächen von Streurückständen und deren
fachgerechte Entsorgung (einschließlich
Entsorgungskosten) durchzuführen.

  einfache Fläche:
Menge: 3485,000 m²

#### Abschnitt 01.02 Vorhaltekosten für Personal

**01.02.0010 Personal**
Bereitstellung des Personal  (Nov.-März = 5 Monate)

Preis je Mitarbeiter Eur/Pausch .................

Wieviele Mitarbeiter werden eingesetzt? .............
(Anzahl)
Menge: 5,000 Mon

#### Abschnitt 01.03 Bedarfsposition

**01.03.0010 Schneemassenabtransport je 10 m³**
Schneemassenabtransport je 10 m³

Im Fall, dass die Schneemassen nicht mehr am Straßen-
bzw. Wegrand gelagert werden können, wird das Aufladen
und der Abtransport der Schneemassen erforderlich.
Je 10 m³ abzutransportierenden Schnee wird eine
Pauschalsumme fällig.
Menge: 1,000 PSCH

USt %: 19,00
